# Manta de lana de vidrio, referencia IBER Cover de Isover, , 50 mm, 15000x1200 mm - de Isover

- Propiedad del archivo: CONSTRUNARIO
- Formato: FIEBDC-3/2012
- Programa: Construnario Versión 3.51
- Fecha de los precios: 26/08/2020
- Divisa: EUR

**PISO60916** m² Manta de lana de vidrio, referencia IBER Cover de Isover, , 50 mm, 15000x1200 mm - de Isover
Lana mineral ISOVER IBER COVER manta de lana de vidrio ISOVER, revestido por una de sus caras con una lámina de aluminio reforzada con papel kraft, que actúa como barrera de vapor, para el aislamiento de conductos metálicos en interiores y exteriores de edificios de 50 mm de espesor, largo 15m, ancho 1,2m. Cumpliendo la norma UNE EN 14303 Productos aislantes térmicos para equipos en edificación e instalaciones industriales con una conductividad térmica de 0,040 a 0,053 W / (m2K), clase de reacción al fuego B-s1, d0. Fijada al conducto mediante malla metálica, y código de designación MW-EN 14303-T2-MV1.
