# Manta de lana de vidrio, referencia IBR desnudo de Isover, espesor 120 mm, 9000x1200 - de Isover

- Propiedad del archivo: CONSTRUNARIO
- Formato: FIEBDC-3/2012
- Programa: Construnario Versión 3.51
- Fecha de los precios: 26/08/2020
- Divisa: EUR

**PISO16477** m² Manta de lana de vidrio, referencia IBR desnudo de Isover, espesor 120 mm, 9000x1200 - de Isover
Lana mineral ISOVER IBR DESNUDO manta de lana de vidrio ISOVER, no hidrófilo, sin revestimiento concebido para proporcionar aislamiento térmico y acústico en la construcción de sándwich metálicos in situ., de 120 mm de espesor, largo 9m, ancho 1,20m, cumpliendo la norma UNE EN 13162 Productos Aislantes térmicos para aplicaciones en la edificación con una conductividad térmica de 0,044 W / (m2K), una resistencia térmica de 2,70 m2K/W, un coeficiente de absorción acústica, AW, (alfa)w 1,00, clase de reacción al fuego A1 y código de designación MW-EN-13162-T2-DS(23,90)-WS-MU1-AW1,00-AFr5.
