# Manta de lana de vidrio, referencia IBR velo de Isover, espesor 60 mm, 15000x1200 - de Isover

- Propiedad del archivo: CONSTRUNARIO
- Formato: FIEBDC-3/2012
- Programa: Construnario Versión 3.51
- Fecha de los precios: 26/08/2020
- Divisa: EUR

**PISO32714** m² Manta de lana de vidrio, referencia IBR velo de Isover, espesor 60 mm, 15000x1200 - de Isover
Lana mineral ISOVER IBR VELO manta de lana de vidrio ISOVER, no hidrófilo, revestido en una de sus caras un velo de vidrio blanco que aumenta su resistencia a la tracción, concebido para proporcionar aislamiento térmico y acústico en la construcción de sándwich metálicos in situ., de 60 mm de espesor, largo 15m, ancho 1,20m, cumpliendo la norma UNE EN 13162 Productos Aislantes térmicos para aplicaciones en la edificación con una conductividad térmica de 0,044 W / (m2K), una resistencia térmica de 1,30 m2K/W, un coeficiente de absorción acústica, AW, (alfa)w 0,80, clase de reacción al fuego A1 y código de designación MW-EN-13162-T2-DS(23,90)-WS-MU1-AW0,80-AFr5.
