# Panel rígido de lana de vidrio, referencia Shedisol Perle de Isover, 50 mm, 1,00x1,50m - de Isover

- Propiedad del archivo: CONSTRUNARIO
- Formato: FIEBDC-3/2012
- Programa: Construnario Versión 3.51
- Fecha de los precios: 26/08/2020
- Divisa: EUR

**PISO32374** m² Panel rígido de lana de vidrio, referencia Shedisol Perle de Isover, 50 mm, 1,00x1,50m - de Isover
Lana mineral ISOVER SHEDISOL PERLE panel rígido de lana de vidrio ISOVER, no hidrófilo, revestido por su cara vista con un velo de vidrio y una barrera de vapor Kraft-Aluminio, lacado en color blanco y rebordeado en dos de sus cantos y, por su cara oculta, reforzado con un velo de vidrio para el aislamiento térmico en cubiertas de naves industriales y corrección acústica de locales industriales de 50 mm de espesor, largo 1,00 m, ancho 1,50 m cumpliendo la norma UNE EN 13162 Productos Aislantes térmicos para aplicaciones en la edificación con una conductividad térmica de 0,035 W / (m2K), una resistencia térmica de 1,40 m2K/W, clase de reacción al fuego B-s1,d0.
