# Panel rígido de lana de vidrio, referencia Shedisol Perle de Isover, 50 mm, 1,00x1,985m - de Isover

- Propiedad del archivo: CONSTRUNARIO
- Formato: FIEBDC-3/2012
- Programa: Construnario Versión 3.51
- Fecha de los precios: 26/08/2020
- Divisa: EUR

**PISO32375** m² Panel rígido de lana de vidrio, referencia Shedisol Perle de Isover, 50 mm, 1,00x1,985m - de Isover
Lana mineral ISOVER SHEDISOL PERLE panel rígido de lana de vidrio ISOVER, no hidrófilo, revestido por su cara vista con un velo de vidrio y una barrera de vapor Kraft-Aluminio, lacado en color blanco y rebordeado en dos de sus cantos y, por su cara oculta, reforzado con un velo de vidrio para el aislamiento térmico en cubiertas de naves industriales y corrección acústica de locales industriales de 50 mm de espesor, largo 1,00 m, ancho 1,955m, cumpliendo la norma UNE EN 13162 Productos Aislantes térmicos para aplicaciones en la edificación con una conductividad térmica de 0,035 W / (m2K), una resistencia térmica de 1,40 m2K/W, clase de reacción al fuego B-s1,d0.
