# Panel semirrígido de lana de vidrio, referencia ECO 035 de Isover, 100 mm - de Isover

- Propiedad del archivo: CONSTRUNARIO
- Formato: FIEBDC-3/2012
- Programa: Construnario Versión 3.51
- Fecha de los precios: 26/08/2020
- Divisa: EUR

**PISO035_100** m² Panel semirrígido de lana de vidrio, referencia ECO 035 de Isover, 100 mm - de Isover
Lana mineral ISOVER ECO 035 panel semirrígido de lana de vidrio ISOVER, no hidrófilo, revestido por una de sus caras con papel kraft que actúa como barrera de vapor recomendado para el aislamiento de fachadas por el interior de 100 mm de espesor, largo 1,35m, ancho 0,60m, cumpliendo la norma UNE EN 13162 Productos Aislantes Térmicos para aplicaciones en la edificación con una conductividad térmica de 0,035 W / (m2K), una resistencia térmica de 2,85 m2K/W, un coeficiente de absorción acústica AW, (alfa)w 1,00, clase de reacción al fuego F y código de designación MW-EN 13162-T3-DS(23,90)-WS-MU1-AW1,00-AFr5.
