# Panel semirrígido de lana de vidrio, referencia TECH Slab 3.0 de Isover - 40 mm espesor - de Isover

- Propiedad del archivo: CONSTRUNARIO
- Formato: FIEBDC-3/2012
- Programa: Construnario Versión 3.51
- Fecha de los precios: 26/08/2020
- Divisa: EUR

**PISO18554** m² Panel semirrígido de lana de vidrio, referencia TECH Slab 3.0 de Isover - 40 mm espesor - de Isover
Lana mineral TECH Slab 3.0 panel semirrígido de lana de vidrio ISOVER. Aislamiento ligero y de gran flexibilidad de 40 mm de espesor, largo 1,35m, ancho 0,6m, para aislamiento térmico y acústico de calorifugado industrial, cámaras frigoríficas, cisternas, salas de máquinas y transporte de fluidos cumpliendo la norma UNE EN 14303 Productos aislantes térmicos para equipos en edificación e instalaciones industriales con una conductividad térmica de 0,038 a 0,102 W /(m2K), temperatura límite de empleo de -30 a 300ºC, clase de reacción al fuego A1 y código de designación MW-EN 14303-T4-ST(+)300-WS1.
