# TECH Slab 3.0 G1 (Panel Neto) - de Isover

- Propiedad del archivo: CONSTRUNARIO
- Formato: FIEBDC-3/2012
- Programa: Construnario VersiĆ³n 3.51
- Fecha de los precios: 11/02/2020
- Divisa: EUR

| Código | Descripción |
|---|---|
| PISO0219 | TECH Slab 3.0 G1 (Panel Neto) - de Isover |
