# Panel compacto semirrígido de lana de vidrio, referencia TECH Slab 3.0 G1 (Panel Neto) de Isover - 40 mm espesor - de Isover

- Propiedad del archivo: CONSTRUNARIO
- Formato: FIEBDC-3/2012
- Programa: Construnario Versión 3.51
- Fecha de los precios: 26/08/2020
- Divisa: EUR

**PISO46458** m² Panel compacto semirrígido de lana de vidrio, referencia TECH Slab 3.0 G1 (Panel Neto) de Isover - 40 mm espesor - de Isover
Lana ISOVER TECH Slab 3.0 G1 (Panel neto) panel compacto semirrígido de lana de vidrio ISOVER que incorpora en una de sus caras un tejido de fibra de vidrio reforzado de color negro NETO absorbente acústico de gran resistencia mecánica a la abrasión y punzonamiento, de 40 mm de espesor, largo 1,35 m, ancho 0,60 m, para apantallado de motores, compresores, salas de máquinas y silenciadores industriales cumpliendo la norma UNE EN 14303 Productos aislantes térmicos para equipos en edificación e instalaciones industriales con una conductividad térmica de 0,038 a 0,102 W /(m2K), temperatura límite de empleo de -30 a 300ºC, clase de reacción al fuego A2-s1,d0 y código de designación MW-EN 14303-T4-ST(+)300-WS1.
