# Panel semirrígido de lana mineral, referencia Arena APTA de Isover, espesor 65 mm, 1350x600 - de Isover

- Propiedad del archivo: CONSTRUNARIO
- Formato: FIEBDC-3/2012
- Programa: Construnario Versión 3.51
- Fecha de los precios: 26/08/2020
- Divisa: EUR

**PISOARENAPT65-1** m² Panel semirrígido de lana mineral, referencia Arena APTA de Isover, espesor 65 mm, 1350x600 - de Isover
Lana ISOVER arena APTA panel semirrígido de lana mineral ISOVER, no hidrófilo, sin revestimiento. Concebidos para conseguir las más altas prestaciones térmicas y acústicas en edificación recomendado para divisorias interiores verticales, trasdosados, fachadas con cámara y cerramientos horizontales sin carga de 65 mm de espesor, largo 1,35 m, ancho 0,60 m, cumpliendo la norma UNE EN 13162 Productos Aislantes Térmicos para aplicaciones en la edificación con una conductividad térmica de 0,034 W / (m2K), una resistencia térmica de 1,90 m2K/W, un coeficiente de absorción acústica AW, (alfa)w 0,80, clase de reacción al fuego A1 y código de designación MW-EN 13162-T3-DS(23,90)-WS-MU1-AW0,80-AFr5.
