# Panel semirrígido de lana mineral, referencia Arena absorción de Isover, espesor 15mm, 580x580 - de Isover

- Propiedad del archivo: CONSTRUNARIO
- Formato: FIEBDC-3/2012
- Programa: Construnario Versión 3.51
- Fecha de los precios: 26/08/2020
- Divisa: EUR

**PISO37421** m² Panel semirrígido de lana mineral, referencia Arena absorción de Isover, espesor 15mm, 580x580 - de Isover
Lana ISOVER Arena Absorción panel semirrígido de lana mineral ISOVER, no hidrófilo, revestido por una de sus caras con un velo de vidrio de color negro recomendado como absorbente acústico en falsos techos perforados y pantallas acústicas de 15 mm de espesor, largo de 0,58m y ancho de 0,58m, cumpliendo la norma UNE EN 13162 Productos Aislantes Térmicos para aplicaciones en la edificación con una conductividad térmica de 0,035 W / (m2K), una resistencia térmica de 0,40 m2K/W, un coeficiente de absorción acústica AW, (alfa)w 0,30, clase de reacción al fuego A1 y código de designación MW-EN 13162-T3-DS(23,90)-WS-MU1-AW0,30-AFr5.
