# Manta de lana mineral, referencia Arena Confort de Isover, espesor 25mm, 20000x600 - de Isover

- Propiedad del archivo: CONSTRUNARIO
- Formato: FIEBDC-3/2012
- Programa: Construnario Versión 3.51
- Fecha de los precios: 26/08/2020
- Divisa: EUR

**PISOARENACONF25** m² Manta de lana mineral, referencia Arena Confort de Isover, espesor 25mm, 20000x600 - de Isover
Lana ISOVER ARENA CONFORT manta de lana mineral ISOVER, no hidrófilo, revestido por una de sus caras con un velo de vidrio de color negro recomendado como absorbente acústico en falsos techos perforados y pantallas acústicas de 25 mm de espesor, largo 20m, ancho 0,6m, cumpliendo la norma UNE EN 13162 Productos Aislantes Térmicos para aplicaciones en la edificación con una conductividad térmica de 0,037 W / (m2K), una resistencia térmica de 0,65 m2K/W, un coeficiente de absorción acústica AW, (alfa)w 0,30, clase de reacción al fuego A2,s1,d0 y código de designación MW-EN 13162-T3-DS(23,90)-WS-MU1-AW0,30-AFr5.
