# Panel rígido de alta densidad, referencia Arena PF de Isover espesor, 15mm, 1350x600 - de Isover

- Propiedad del archivo: CONSTRUNARIO
- Formato: FIEBDC-3/2012
- Programa: Construnario Versión 3.51
- Fecha de los precios: 26/08/2020
- Divisa: EUR

**PISO46463** m² Panel rígido de alta densidad, referencia Arena PF de Isover espesor, 15mm, 1350x600 - de Isover
Lana ISOVER ARENA PF panel rígido de alta densidad de lana mineral ISOVER, no hidrófilo, sin revestimiento recomendado para aislamiento térmico y acústico a ruido de impacto en suelos flotantes de 15 mm de espesor, largo 1,35m, ancho 0,60m, cumpliendo la norma UNE EN 13162 Productos Aislantes Térmicos para aplicaciones en la edificación con una conductividad térmica de 0,032 W / (m2K), una resistencia térmica de 0,45 m2K/W, un coeficiente de absorción acústica AW, (alfa)w 0,30, clase de reacción al fuego A2,s1,d0 y código de designación MW-EN 13162-T3-DS(23,90)-WS-MU1-CP5-SD10-AW0,30-AFr5.
