# Panel semirrígido de lana mineral, referencia Arena Plaver de Isover, espesor 50mm, 2600x1200 - de Isover

- Propiedad del archivo: CONSTRUNARIO
- Formato: FIEBDC-3/2012
- Programa: Construnario Versión 3.51
- Fecha de los precios: 26/08/2020
- Divisa: EUR

**PISOARPLAVER50** m² Panel semirrígido de lana mineral, referencia Arena Plaver de Isover, espesor 50mm, 2600x1200 - de Isover
Lana ISOVER ARENA PLAVER panel semirrígido de lana mineral ISOVER, no hidrófilo, sin revestimiento. Concebidos para conseguir las más altas prestaciones térmicas y acústicas en edificación recomendado para divisorias interiores verticales y medianerías especialmente de fábrica de ladrillo de 50 mm de espesor, largo 2,60m, ancho 1,20m, cumpliendo la norma UNE EN 13162 Productos Aislantes Térmicos para aplicaciones en la edificación con una conductividad térmica de 0,032 W / (m2K), una resistencia térmica de 1,55 m2K/W, un coeficiente de absorción acústica AW, (alfa)w 0,70, clase de reacción al fuego A2-s1-d0 y código de designación MW-EN 13162-T5-WS-MU1-AW0,70-AFr5.
