# Panel semirrígido de lana mineral, referencia Arena Plenum de Isover, espesor 80mm, 1350x600 - de Isover

- Propiedad del archivo: CONSTRUNARIO
- Formato: FIEBDC-3/2012
- Programa: Construnario Versión 3.51
- Fecha de los precios: 26/08/2020
- Divisa: EUR

**PISO20279** m² Panel semirrígido de lana mineral, referencia Arena Plenum de Isover, espesor 80mm, 1350x600 - de Isover
Lana ISOVER ARENA PLENUM panel semirrígido de lana mineral ISOVER, no hidrófilo, revestido en ambas caras con una lámina de aluminio reforzado. Concebido para conseguir las más altas prestaciones acústicas en edificación recomendado para plenums colocado entre el forjado y el tabique/mampara divisorio y locales comerciales/bares de 80 mm de espesor, largo 1,35m, ancho 0,60m, cumpliendo la norma UNE EN 13162 Productos Aislantes Térmicos para aplicaciones en la edificación con una conductividad térmica de 0,036 W / (m2K), una resistencia térmica de 2,00 m2K/W, clase de reacción al fuego B-s1-d0 y código de designación MW-EN 13162-T3-DS(23,90)-WS-Z100-AFr5.
