# Manta de lana mineral, referencia CLIMLINER Roll G1 de Isover, espesor 25 mm, 20x1,20 m - de Isover

- Propiedad del archivo: CONSTRUNARIO
- Formato: FIEBDC-3/2012
- Programa: Construnario Versión 3.51
- Fecha de los precios: 26/08/2020
- Divisa: EUR

**PISO46456** m² Manta de lana mineral, referencia CLIMLINER Roll G1 de Isover, espesor 25 mm, 20x1,20 m - de Isover
Lana ISOVER CLIMLINER RollG1 manta de lana mineral Arena de ISOVER, revestido por una de sus caras con un tejido NETO de vidrio reforzado de color negro absorbente acústico de gran resistencia mecánica, recomendado para el aislamiento interior de conductos metálicos en interiores de edificios de 25 mm de espesor, largo 20m, ancho 1,20m, cumpliendo la norma UNE EN 14303 de productos aislantes térmicos para equipos en edificación e instalaciones industriales para productos manufacturados de lana mineral (MW), con una conductividad térmica 0,032 a 0,040 W / (m2K), clase de reacción al fuego A2-s1-d0, coeficiente de absorción acústica AW, (alfa)w 0,60 y código de designación MW-EN 14303-T5-MV1. Fijado al conducto mediante pernos metálicos y arandelas.
