# Manta de lana mineral, referencia ECOVENT 035 de Isover, espesor 60 mm, 8500x1200 mm - de Isover

- Propiedad del archivo: CONSTRUNARIO
- Formato: FIEBDC-3/2012
- Programa: Construnario Versión 3.51
- Fecha de los precios: 26/08/2020
- Divisa: EUR

**PISO25601** m² Manta de lana mineral, referencia ECOVENT 035 de Isover, espesor 60 mm, 8500x1200 mm - de Isover
Lana ISOVER ECOVENT 035 manta de lana mineral Arena de ISOVER, no hidrófilo, revestida en una de sus caras con un tejido textil negro de vidrio NETO de gran resistencia mecánica y al desgarro recomendado para el aislamiento por el exterior en fachadas ventiladas de obra nueva y rehabilitación de 60 mm de espesor, largo 11m, ancho 1,20m, cumpliendo la norma UNE EN 13162 Productos Aislantes Térmicos para aplicaciones en la edificación con una conductividad térmica de 0,035 W / (m2K), una resistencia térmica de 1,70 m2K/W, un coeficiente de absorción acústica AW, (alfa)w 0,80, clase de reacción al fuego A1 y código de designación MW-EN 13162-T3-DS(70,90)-WS-MU1-AW0,80-AFr5.
