# Nódulos de lana mineral Isover a granel, sistema INSUVER - de Isover

- Propiedad del archivo: CONSTRUNARIO
- Formato: FIEBDC-3/2012
- Programa: Construnario Versión 3.51
- Fecha de los precios: 26/08/2020
- Divisa: EUR

**PISOBORRA_ISOVER** m² Nódulos de lana mineral Isover a granel, sistema INSUVER - de Isover
Lana ISOVER SISITEMA INSUVER nódulos de Lana mineral ISOVER a granel. Se presenta comprimida en sacos de polietileno y se insufla mecánicamente con máquinas específicas tanto por el exterior como por el interior de la vivienda recomendada para el aislamiento térmico y acústico en rehabilitación de fachadas de doble hoja con cámara, con una densidad de aplicación de 50 Kg/m3 y una conductividad de 0,035 W/m2K, clase de reacción al fuego A1 y código de designación MW-EN14064-1-S1-AF5-WS-MU1.
