# Cubiertas nódulos de lana mineral, referencia Isolene4 de Isover - de Isover

- Propiedad del archivo: CONSTRUNARIO
- Formato: FIEBDC-3/2012
- Programa: Construnario Versión 3.51
- Fecha de los precios: 26/08/2020
- Divisa: EUR

**PISOBORRA_ISOLENE** m² Cubiertas nódulos de lana mineral, referencia Isolene4 de Isover - de Isover
Lana ISOVER ISOLENE 4 Cubiertas nódulos de Lana mineral ISOVER a granel. Se presenta comprimida en sacos de polietileno y se insufla mecánicamente con máquinas específicas tanto por el exterior como por el interior de la vivienda recomendada para el aislamiento térmico y acústico en obra nueva y rehabilitación de buhardillas no habitables y falsos techos no registrables ni ventilados con una densidad de aplicación de 11-15 Kg/m3 y una conductividad de 0,046 W/m2K, clase de reacción al fuego A1 y código de designación MW-EN14064-1-S1-MU1.
