# Panel de lana mineral de alta densidad, referencia Ultimate U Protect Slab 4.0 ALU1 Black, espesor 100mm, 1200x600 - de Isover

- Propiedad del archivo: CONSTRUNARIO
- Formato: FIEBDC-3/2012
- Programa: Construnario Versión 3.51
- Fecha de los precios: 26/08/2020
- Divisa: EUR

**PISO41574** m² Panel de lana mineral de alta densidad, referencia Ultimate U Protect Slab 4.0 ALU1 Black, espesor 100mm, 1200x600 - de Isover
Lana ISOVER ULTIMATE Protect Slab 4.0 Alu1 panel flexible rígido de lana mineral ULTIMATE de alta densidad, no hidrófilo, de composición especial resistente a altas temperaturas para la protección contra incendios en conductos metálicos rectangulares de ventilación y extracción multisector según UNE-EN 1366-1 y UNE-EN 1366-8. Incorpora un revestimiento de aluminio reforzado negro en la cara exterior, que actúa como barrera de vapor. Según UNE-EN 14303, de 100 mm de espesor, largo 1,20m, ancho 0,60m, con una conductividad térmica de 0,031 a 0,162 W /m2K(ºC), clase de reacción al fuego A1, con una temperatura máxima hasta 620ºC temperatura y código de designación MW-EN 14303-T4-ST(+)620-MV2.
