# Panel de lana mineral de alta densidad, referencia Ultimate U Protect Slab 4.0 N, espesor 80mm, 1200x600 - de Isover

- Propiedad del archivo: CONSTRUNARIO
- Formato: FIEBDC-3/2012
- Programa: Construnario Versión 3.51
- Fecha de los precios: 26/08/2020
- Divisa: EUR

**PISO40835** m² Panel de lana mineral de alta densidad, referencia Ultimate U Protect Slab 4.0 N, espesor 80mm, 1200x600 - de Isover
Lana ISOVER ULTIMATE Protect Slab 4.0 N panel flexible rígido de lana mineral ULTIMATE de alta densidad, no hidrófilo, de composición especial resistente a altas temperaturas para la protección contra incendios en conductos metálicos rectangulares de ventilación y extracción multisector según UNE-EN 1366-1 y UNE-EN 1366-8. Sin revestimiento. Según UNE-EN 14303, de 80 mm de espesor con una conductividad térmica de 0,031 a 0,162 W /m2K(ºC), clase de reacción al fuego A1, con una temperatura máxima hasta 620ºC temperatura y código de designación MW-EN 14303-T5-MV1.
