# Manta flexible de lana mineral, referencia U PROTECT WIRED MAT 4.0 ALU1 Black de Isover, espesor 90mm, 3300x600 - de Isover

- Propiedad del archivo: CONSTRUNARIO
- Formato: FIEBDC-3/2012
- Programa: Construnario Versión 3.51
- Fecha de los precios: 26/08/2020
- Divisa: EUR

**PISO56156** m² Manta flexible de lana mineral, referencia U PROTECT WIRED MAT 4.0 ALU1 Black de Isover, espesor 90mm, 3300x600 - de Isover
Lana ISOVER ULTIMATE Protect Wired Mat 4.0 Alu1 manta flexible de lana mineral ULTIMATE de alta densidad reforzada con una malla de acero galvanizada, no hidrófilo, de composición especial resistente a altas temperaturas para la protección contra incendios en conductos metálicos circulares de ventilación y extracción multisector según UNE-EN 1366-1 y UNE-EN 1366-8. Incorpora un revestimiento de aluminio reforzado negro en la cara exterior, que actúa como barrera de vapor. Según UNE-EN 14303, de 90 mm de espesor, largo 3,30m, ancho 0,60m, con una conductividad térmica de 0,031 a 0,162 W /m2K(ºC), clase de reacción al fuego A1, con una temperatura máxima hasta 620ºC temperatura y código de designación MW-EN 14303-T2-ST(+)620.
