# Manta flexible de lana mineral, referencia U PROTECT WIRED MAT 4.0 N de Isover, espesor 100mm, 3000x600 - de Isover

- Propiedad del archivo: CONSTRUNARIO
- Formato: FIEBDC-3/2012
- Programa: Construnario Versión 3.51
- Fecha de los precios: 26/08/2020
- Divisa: EUR

**PISO46334** m² Manta flexible de lana mineral, referencia U PROTECT WIRED MAT 4.0 N de Isover, espesor 100mm, 3000x600 - de Isover
Lana ISOVER ULTIMATE Protect Wired Mat 4.0 N manta flexible de lana mineral ULTIMATE de alta densidad reforzada con una malla de acero galvanizada, no hidrófilo, de composición especial resistente a altas temperaturas para la protección contra incendios en conductos metálicos circulares de ventilación y extracción multisector según UNE-EN 1366-1 y UNE-EN 1366-8. Sin revestimiento, según UNE-EN 14303, de 100 mm de espesor, largo 3,00 m, ancho 0,60 m, con una conductividad térmica de 0,031 a 0,162 W /m2K(ºC), clase de reacción al fuego A1, con una temperatura máxima hasta 620ºC temperatura y código de designación MW-EN 14303-T2-ST(+)620.
