# Coquilla de lana mineral, referencia ULTIMATE PROTECT Pipe Section Alu2 de Isover- D 4 espesor 50mm, 1200x214 - de Isover

- Propiedad del archivo: CONSTRUNARIO
- Formato: FIEBDC-3/2012
- Programa: Construnario Versión 3.51
- Fecha de los precios: 26/08/2020
- Divisa: EUR

**PISOUPPSAL_4_50** m Coquilla de lana mineral, referencia ULTIMATE PROTECT Pipe Section Alu2 de Isover- D 4 espesor 50mm, 1200x214 - de Isover
Coquilla ULTIMATE PROTECT Pipe Section Alu2 de lana de mineral Ultimate ISOVER moldeada con forma cilíndrica y estructura concéntrica, no hidrófila. Llevan practicada una apertura en su generatriz para permitir su apertura y de esta forma su colocación sobre la tubería, de bajo peso facilitando su manipulación y mejorando el rendimiento. Están provistas de un recubrimiento por su cara exterior con una lámina de aluminio reforzado con malla de vidrio que actúa como barrera de vapor, con una lengüeta autoadhesiva que permite el fácil cierre. Aislamiento de Tuberías de instalaciones térmicas y equipos en el interior de edificios residenciales e industriales hasta 180ºC de temperatura (la temperatura del revestimiento no debe superar los 80ºC ), de 4P, espesor 50 mm, largo 1,20 m. Cumpliendo la norma UNE EN 14303 Productos aislantes térmicos para equipos en edificación e instalaciones industriales con una conductividad térmica de 0,037 a 0,089 W / (m2K), clase de reacción al fuego A2-s1-d0 y código de designación MW-EN 14303-T8-ST (620)-MV2.
