# Conducto flexible de sección circular, referencia Flexiver D de Isover, Ø 203 mm, largo 10000 - de Isover

- Propiedad del archivo: CONSTRUNARIO
- Formato: FIEBDC-3/2012
- Programa: Construnario Versión 3.51
- Fecha de los precios: 26/08/2020
- Divisa: EUR

**PISOFLEXIVERD203** m Conducto flexible de sección circular, referencia Flexiver D de Isover, Ø 203 mm, largo 10000 - de Isover
Conducto flexible FLEXIVER D de sección circular de ISOVER compuesto con tres capas de un complejo de aluminio-poliéster, adhesivadas de forma solapada y en espiral, reforzado mediante un alambre con tratamiento exterior contra la oxidación. Conducto para las conexiones de las redes de conductos de distribución de aire principales con las máquinas y las unidades terminales de las instalaciones térmicas de Climatización de los edificios de -20ºC hasta 120 ºC de temperatura, con un diámetro de 203 mm, largo 10 m. Cumpliendo la norma UNE EN 14303 Productos aislantes térmicos para equipos en edificación e instalaciones industriales con una conductividad térmica de 0,034 W /m2K(ºC), presión máxima de uso de 2500 Pa y una velocidad máxima el aire de 20-30 m/s, clase de reacción al fuego B-s1, d0.
