# Collarín de unión de sección circular, referencia manguito corona de Isover, Ø152 mm - de Isover

- Propiedad del archivo: CONSTRUNARIO
- Formato: FIEBDC-3/2012
- Programa: Construnario Versión 3.51
- Fecha de los precios: 26/08/2020
- Divisa: EUR

**PISOMANCO152** u Collarín de unión de sección circular, referencia manguito corona de Isover, Ø152 mm - de Isover
Collarín de unión de sección circular MANGUITO CORONA de ISOVER, de chapa galvanizada con múltiples pestañas (para la fijación al conducto) que se doblan con facilidad una vez instalado, de fábrica practicadas en uno de sus extremos para la fijación de tubos flexibles a conductos de lana de vidrio CLIMAVER de Ø152 mm. Un bordón permite asegurar la fijación del tubo flexible con cinta de aluminio o abrazadera de nylon.
