# Membrana multifuncional inteligente de estanqueidad, referencia VARIO KM Duplex UV (Fachadas) de Isover, 0,2 mm , 40 x 1,5m - de Isover

- Propiedad del archivo: CONSTRUNARIO
- Formato: FIEBDC-3/2012
- Programa: Construnario Versión 3.51
- Fecha de los precios: 26/08/2020
- Divisa: EUR

**PISOSVKMDUV** m² Membrana multifuncional inteligente de estanqueidad, referencia VARIO KM Duplex UV (Fachadas) de Isover, 0,2 mm , 40 x 1,5m - de Isover
Membrana multifuncional inteligente de estanqueidad y de control de humedades VARIO KM Dúplex UV de ISOVER de poliamida reforzada con un revestimiento de polipropileno de 0,2 mm de espesor, ancho, 1,5m, largo 40m. actúa como barrera de vapor en invierno y como membrana transpirable en verano. Aplicable en obra nueva y rehabilitación a techos, cubiertas no ventiladas y trasdosados de fachadas junto con los accesorios de sellado y estanqueidad, estructuras ligeras o mampostería, trasdosados con perfilería metálica. Temperatura de uso de -40ºC a 80ºC. Sistema de estanqueidad a olores patentados(patente europea 821755).
