# Cinta extra ancha de 60 mm, referencia VARIO KB 1 de Isover (1 caja '= 5 rollos de cinta, 40 m) - de Isover

- Propiedad del archivo: CONSTRUNARIO
- Formato: FIEBDC-3/2012
- Programa: Construnario Versión 3.51
- Fecha de los precios: 26/08/2020
- Divisa: EUR

**PISOACCSV_VKB1** m Cinta extra ancha de 60 mm, referencia VARIO KB 1 de Isover (1 caja '= 5 rollos de cinta, 40 m) - de Isover
Cinta VARIO KB 1 de ISOVER extra ancha de 60 mm, largo 40 m de una cara para el sellado de las solapas de la membrana VARIO KM Dúplex UV del Sistema VARIO de ISOVER diseñada para el sellado estanco en edificación. Se coloca en techos, cubiertas no ventiladas y trasdosado de fachadas. Aplicable sobre Pe y PA superficies, láminas de aluminio, papel kraft, metal, madera (OSB, paneles chip, etc). Temperaturas de uso de -30ºC a 100ºC, temperatura de aplicación desde -10ºC. (1 Caja '= 5 Rollos).
