# Dispersión acrílica concentrada en pasta sellante, referencia VARIO DS Double Fit 350 ml de Isover (1 caja '= 12 cargas) - de Isover

- Propiedad del archivo: CONSTRUNARIO
- Formato: FIEBDC-3/2012
- Programa: Construnario Versión 3.51
- Fecha de los precios: 26/08/2020
- Divisa: EUR

**PISOACCSV_VDS** u Dispersión acrílica concentrada en pasta sellante, referencia VARIO DS Double Fit 350 ml de Isover (1 caja '= 12 cargas) - de Isover
Dispersión acrílica concentrada en pasta sellante VARIO DS Double Fit 350 de ISOVER en cartucho de 310 ml con consistencia elástica para generar la unión estanca entre la membrana VARIO KM Duples UV del Sistema VARIO de ISOVER el elemento estructural. Se coloca en techos, cubiertas, no ventiladas y trasdosados de fachadas. Aplicable en aluminio, papel kraft, estructuras metálicas, yeso, madera (OSB, paneles chip, etc). Temperaturas de uso de -40ºC a 100ºC, temperatura de aplicación desde -5°C a + 50ºC. (1 Caja '= 12 Cargas).
