# Perfil de acero galvanizado, referencia Óptima 240 de isover. 45 mmx18mmx2,40m - de Isover

- Propiedad del archivo: CONSTRUNARIO
- Formato: FIEBDC-3/2012
- Programa: Construnario Versión 3.51
- Fecha de los precios: 26/08/2020
- Divisa: EUR

**PISOSOPTM_PO240** m Perfil de acero galvanizado, referencia Óptima 240 de isover. 45 mmx18mmx2,40m - de Isover
Perfilería de acero galvanizado Perfil Óptima 240 del Sistema OPTIMA de ISOVER de 45 mm de ancho, 18 mm de profundidad y 2,40 m de largo que actúa como estructura vertical del sistema para trasdosados de muros con placa de yeso laminado aplicable en muros de fachada, medianeras, divisorias y falsos techos. Sistema OPTIMA recomendado para la gama de lana mineral ARENA para potenciar las prestaciones termoacústicas del sistema: ARENA, ARENA BASIC, ARENA PLAVER y ARENA MASTER.
