# Perfil de acero galvanizado en U asimétrica, referencia Óptima U ST de Isover - de Isover

- Propiedad del archivo: CONSTRUNARIO
- Formato: FIEBDC-3/2012
- Programa: Construnario Versión 3.51
- Fecha de los precios: 26/08/2020
- Divisa: EUR

**PISOSOPTM_POUST** m Perfil de acero galvanizado en U asimétrica, referencia Óptima U ST de Isover - de Isover
Perfilería de acero galvanizado Perfil Óptima U ST del Sistema OPTIMA de ISOVER en U asimétrica de 2,35 m de largo para mantener los perfiles Optima 240 sin ser atornillados del sistema para trasdosados de muros con placa de yeso laminado aplicable en muros de fachada, medianeras, divisorias y falsos techos. Sistema OPTIMA recomendado para la gama de lana mineral ARENA para potenciar las prestaciones termoacústicas del sistema: ARENA, ARENA BASIC, ARENA PLAVER y ARENA MASTER.
