# Anclaje para estructura metálica, referencia clip Óptima 2 de isover. 75/160 (caja) - de Isover

- Propiedad del archivo: CONSTRUNARIO
- Formato: FIEBDC-3/2012
- Programa: Construnario Versión 3.51
- Fecha de los precios: 26/08/2020
- Divisa: EUR

**PISOSOPTMACC_CO751** u Anclaje para estructura metálica, referencia clip Óptima 2 de isover. 75/160 (caja) - de Isover
Anclaje clip Óptima2 75-160 de la estructura metálica del SISTEMA OPTIMA de ISOVER de poliamida reforzada compuesto por un clip y un manguito espaciador horizontal para fijar al muro y soportar el sistema, es ajustable al espesor del aislamiento. Para trasdosados de muros con placa de yeso laminado aplicable en muros de fachada, medianeras, divisorias y falsos techos. Sistema OPTIMA recomendado para la gama de lana mineral ARENA para potenciar las prestaciones termoacústicas del sistema: ARENA, ARENA BASIC, ARENA PLAVER y ARENA MASTER. (Caja de 40 piezas).
