# Fijaciones de fachada ventilada, referencia Inco 10 negro de Uisover, 10mm (caja) - de Isover

- Propiedad del archivo: CONSTRUNARIO
- Formato: FIEBDC-3/2012
- Programa: Construnario Versión 3.51
- Fecha de los precios: 26/08/2020
- Divisa: EUR

**PISOFFVI10N** u Fijaciones de fachada ventilada, referencia Inco 10 negro de Uisover, 10mm (caja) - de Isover
Fijaciones INCO 10 NEGRO, de color negro longitud total 90 mm, para la sujeción de Ecovent y Ecovent VN. Vástago de Ø 10 mm; corona de Ø 90 mm. En cajas de 500 unidades. UF.: 1 caja.
