# Mortero de lana de roca y cemento, referencia Banroc Termo de Isover - de Isover

- Propiedad del archivo: CONSTRUNARIO
- Formato: FIEBDC-3/2012
- Programa: Construnario Versión 3.51
- Fecha de los precios: 26/08/2020
- Divisa: EUR

**PISOBANROC** kg Mortero de lana de roca y cemento, referencia Banroc Termo de Isover - de Isover
Mortero BANROC TERMO de ISOVER, de lana de roca y cemento preparado para ser proyectado proporcionando un óptimo aislamiento térmico y acústico. Cumpliendo la norma EN 12667 con una conductividad térmica de 0,0456 W /m2K(ºC) y una reacción al fuego Euroclase A1.
