# Mortero de lana de roca contra el fuego, referencua Banroc Pyro de Isover - de Isover

- Propiedad del archivo: CONSTRUNARIO
- Formato: FIEBDC-3/2012
- Programa: Construnario Versión 3.51
- Fecha de los precios: 26/08/2020
- Divisa: EUR

**PISONANROCP** kg Mortero de lana de roca contra el fuego, referencua Banroc Pyro de Isover - de Isover
Mortero BANROC PYRO de ISOVER compuesto lana de roca, cemento como único ligante hidráulico y otros aditivos en pequeños porcentajes. Cumpliendo la norma EN 12667 con una conductividad térmica de 0,061 W /m2K(ºC) y una reacción al fuego Euroclase A1. Recomendado para la protección pasiva contra el fuego en elementos estructurales, elementos portantes, paramentos e instalaciones de servicio, mediante proyección.
