# Adhesivo incombustible e inorgánico, referencia Protect BSK de Isover, 20 cartuchos de 310 ml - de Isover

- Propiedad del archivo: CONSTRUNARIO
- Formato: FIEBDC-3/2012
- Programa: Construnario Versión 3.51
- Fecha de los precios: 26/08/2020
- Divisa: EUR

**PISOACCULTPBSK02** u Adhesivo incombustible e inorgánico, referencia Protect BSK de Isover, 20 cartuchos de 310 ml - de Isover
Adhesivo PROTEC BSK de ISOVER incombustible e inorgánico basado en silicato de sodio alcalino. Utilizado para el sellado de los bordes del panel o manta al muro, para acabar el sellado del sistema.
