# Pasta intumescente de base acuosa, referencia Protect BSF de Isover, 12 cartuchos de 310 ml. - de Isover

- Propiedad del archivo: CONSTRUNARIO
- Formato: FIEBDC-3/2012
- Programa: Construnario Versión 3.51
- Fecha de los precios: 26/08/2020
- Divisa: EUR

**PISOACCULTPBSF01.** u Pasta intumescente de base acuosa, referencia Protect BSF de Isover, 12 cartuchos de 310 ml. - de Isover
Pasta PROTEC BSF de ISOVER intumescente de base acuosa, blanco con pH neutro y sin disolventes. Utilizado para el sellado ignífugo del hueco existente entre el muro y el conducto.
