# Cinta U-Protect Black Alu - 12 rollos 100 m - de Isover

- Propiedad del archivo: CONSTRUNARIO
- Formato: FIEBDC-3/2012
- Programa: Construnario Versión 3.51
- Fecha de los precios: 26/08/2020
- Divisa: EUR

**PISOACCULTPCBALU** m Cinta U-Protect Black Alu - 12 rollos 100 m - de Isover
Cinta U-PROTEC BLACK ALU de ISOVER de aluminio negro de 90 mm de ancho, largo 100m, resistente al agua con adhesivo acrílico modificado sin disolvente. Utilizado para el sellado de la unión entre paneles con revestimiento de aluminio negro, dando continuidad a la barrera de vapor del revestimiento exterior.
