# Pins electrosoldables de Isover, l'=30 mm - de Isover

- Propiedad del archivo: CONSTRUNARIO
- Formato: FIEBDC-3/2012
- Programa: Construnario VersiĆ³n 3.51
- Fecha de los precios: 26/08/2020
- Divisa: EUR

**PISOPINS30** u Pins electrosoldables de Isover, l'=30 mm - de Isover
Pernos electrosoldables, de 30 mm de longitud.
