# Perfil de aluminio extrusionado, referencia Perfiver L de Isover - de Isover

- Propiedad del archivo: CONSTRUNARIO
- Formato: FIEBDC-3/2012
- Programa: Construnario Versión 3.51
- Fecha de los precios: 26/08/2020
- Divisa: EUR

**PISOACCCLIM_PL** m Perfil de aluminio extrusionado, referencia Perfiver L de Isover - de Isover
Perfil de aluminio extrusionado PERFIVER L de ISOVER de 1,155 largo y espesor aproximado de 1mm. Diseñado para corte media madera (MM).
