# Cinta de aluminio, referencia Climaver de Isover, 12 rollos 50 m - de Isover

- Propiedad del archivo: CONSTRUNARIO
- Formato: FIEBDC-3/2012
- Programa: Construnario Versión 3.51
- Fecha de los precios: 26/08/2020
- Divisa: EUR

**PISOACCCLIM_CC** m Cinta de aluminio, referencia Climaver de Isover, 12 rollos 50 m - de Isover
Cinta CLIMAVER de ISOVER de aluminio de 50 micras de espesor y 63 mm de ancho en rollo de 50 m con adhesivo a base de resinas acrílicas, tiene impresa la palabra CLIMAVER como garantía de calidad. Recomendada para la realización de conductos autoportantes CLIMAVER con el revestimiento exterior de aluminio visto. Aseguran la estanqueidad del conducto. Asegura la perfecta y permanente adhesión de la cinta al conducto. Se aplica a temperaturas mayores de 0 ?C.
