# Cinta de aluminio, referencia Climaver Star de Isover, 16 rollos 50 m - de Isover

- Propiedad del archivo: CONSTRUNARIO
- Formato: FIEBDC-3/2012
- Programa: Construnario Versión 3.51
- Fecha de los precios: 26/08/2020
- Divisa: EUR

**PISOACCCLIM_CCS** m Cinta de aluminio, referencia Climaver Star de Isover, 16 rollos 50 m - de Isover
Cinta CLIMAVER STAR de ISOVER de 75 mm de ancho, con el revestimiento exterior del complejo Star de aluminio gofrado plastificado con barrera de vapor absoluta, impermeable con protección ultravioleta, resistente a ambientes exteriores y con protección antifúngica. Recomendada para la realización de conductos autoportantes CLIMAVER Star para uso en exteriores. Aseguran la estanqueidad del conducto y la perfecta y permanente adhesión de la cinta al conducto. Temperatura de servicio de -70ºC a 149?C.
