# Adhesivo vinílico, referencia Climaver de Isover, 12 bote 1l - de Isover

- Propiedad del archivo: CONSTRUNARIO
- Formato: FIEBDC-3/2012
- Programa: Construnario Versión 3.51
- Fecha de los precios: 26/08/2020
- Divisa: EUR

**PISOACCCLIM_COC** l Adhesivo vinílico, referencia Climaver de Isover, 12 bote 1l - de Isover
Adhesivo vinílico, COLA CLIMAVER, en dispersión acuosa en bote de 1 litro. Especialmente concebido para la unión de lana de vidrio. Sin olor, no tóxico y no inflamable. Recomendada para la aplicación en el sellado de las uniones interiores en la realización de figuras en todo tipo de conductos CLIMAVER si se realizan siguiendo el Método del Tramo Recto (MTR). Se recomienda mantener con el tapón boca abajo para evitar el secado del producto.
