# Cinta adhesiva para sellado, referencia Climaver Neto de Isover, 12 rollos 50 m - de Isover

- Propiedad del archivo: CONSTRUNARIO
- Formato: FIEBDC-3/2012
- Programa: Construnario Versión 3.51
- Fecha de los precios: 26/08/2020
- Divisa: EUR

**PISOACCCLIM_CCN** m Cinta adhesiva para sellado, referencia Climaver Neto de Isover, 12 rollos 50 m - de Isover
Cinta CLIMAVER NETO de ISOVER de color negro de 63 mm de ancho en rollo de 50 m con adhesivo a base de resinas acrílicas. Recomendada para el sellado interior de conductos Climaver Neto.
