# Calderas de pellets - Tecnología clásica de Ökofen

- Propiedad del archivo: CONSTRUNARIO
- Formato: FIEBDC-3/2012
- Programa: Construnario Versión 3.51
- Fecha de los precios: 14/04/2020
- Divisa: EUR

**C1010OKO_12** Calderas de pellets - Tecnología clásica de Ökofen
Modelos disponibles: - Pellematic Compact - Pellematic - Pellematic con tolva - Pellematic Maxi - Pellematic Air Caldera de pellets contrastada, sistema de calefacción moderno Con los sistemas de calefacción de pellets de ÖkoFEN está listo para comenzar una nueva temporada de calefacción de forma cómoda, fiable y ahorrando costes desde su instalación. Usted no sólo confía en los pellets de madera, como fuente de energía sostenible, sino que también se beneficia de >> las subvenciones para su sistema de calefacción. La caldera de pellets le ayudará a reducir sus costes de calefacción a largo plazo.
