# Tecnología solar de Ökofen

- Propiedad del archivo: CONSTRUNARIO
- Formato: FIEBDC-3/2012
- Programa: Construnario Versión 3.51
- Fecha de los precios: 14/04/2020
- Divisa: EUR

**C1010OKO_14** Tecnología solar de Ökofen
Productos disponibles en esta gama: - Colector solar Pellesol-Top - Acumulador de calor Pellaqua - Caldera de pellets Pellematic Maxi Acumuladores de calor y colectores solares Los sistemas de calefacción orientados al futuro se caracterizan por la inclusión de la energía solar. Al utilizar la energía gratuita del sol, notará un cambio considerable en el presupuesto de su hogar. Durante los meses de verano y los períodos soleados, usted puede cubrir casi todas sus necesidades de agua caliente y calefacción con energía solar.
