# Accesorios de almacenamiento - Ökofen

- Propiedad del archivo: CONSTRUNARIO
- Formato: FIEBDC-3/2012
- Programa: Construnario Versión 3.51
- Fecha de los precios: 14/04/2020
- Divisa: EUR

**C1010OKO_21** Accesorios de almacenamiento - Ökofen
Productos de almacenamiento: - Silo textil de pellets - Almacén de pellets - Depósito de pellets Para el almacenamiento de los pellets, ofrecemos soluciones que ahorran espacio y son muy rentables, así como diversos sistemas de transporte de pellets de forma fácil y totalmente automática a su caldera. Los pellets de madera deben almacenarse secos y limpios. En la mayoría de los casos, los sótanos comúnes cumplen con estos requisitos, pero también son cómodos los silos de tela, siendo una opción ideal para su correcto almacenamiento.
