# Accesorios de regulación - Ökofen

- Propiedad del archivo: CONSTRUNARIO
- Formato: FIEBDC-3/2012
- Programa: Construnario Versión 3.51
- Fecha de los precios: 14/04/2020
- Divisa: EUR

**C1010OKO_22** Accesorios de regulación - Ökofen
Productos en esta categoría: - Controlador del circuito de calefacción Pelletronic Touch - Caldera de pellets Pellematic en Smart Home - Smart PV Tecnología compleja, control sencillo Los sistemas de calefacción de ÖkoFEN están preparados optimamente para calentar en una Smart Home. El regulador de la calefacción es la interfaz entre los diferentes componentes de la calefación y el servicio de agua caliente. El Smart PV es un sistema de gestión de energía para la integración eficiente de la producción de electricidad en su sistema de calefacción.
