# Central térmica de Ökofen

- Propiedad del archivo: CONSTRUNARIO
- Formato: FIEBDC-3/2012
- Programa: Construnario Versión 3.51
- Fecha de los precios: 14/04/2020
- Divisa: EUR

**C1010OKO_15** Central térmica de Ökofen
Si en los edificios no hay espacio para un sistema de calefacción o un almacén de pellets, o si los locales de calefacción y almacenamiento existentes tienen que ser utilizados para otros fines, entonces el sistema de calefacción central resulta ser la solución ideal. No es necesario realizar obras de reforma en el edificio. Central térmica externa con caldera y acumulador El sistema de calentamiento de pellets, incluyendo la tecnología de almacenamiento y, si es necesario, también el >> acumulador y los >> colectores solar instalado por su especialista en calefacción. Unidades de centrales termicas móviles y compactas La unidad de central térmica está disponible para un rango de potencia de 10 a 512 kW. Gracias a las flexibles opciones de equipamiento, se puede adaptar de forma óptima a sus necesidades. Más espacio en el edificio gracias a la instalación fuera. No hay medidas de conversión en el edificio Construcción de hormigón con alta seguridad con protección contra incendios Rentable gracias al diseño de sistemas prefabricados Diseño interior individual según sus necesidades Potencias de 10-512 kW
