# Pellets a granel de Pellets Asturias. ENplus-A1

- Propiedad del archivo: CONSTRUNARIO
- Formato: FIEBDC-3/2012
- Programa: Construnario Versión 3.51
- Fecha de los precios: 15/09/2022
- Divisa: EUR

**C2202PEL_1** kg Pellets a granel de Pellets Asturias. ENplus-A1
Sistema de carga telescopica para graneles, tanto camion de caja abierta como cuba. PRODUCTO CERTIFICADO ENplus-A1
